# Muster-Leistungsbeschreibung
Leistungsbeschreibung (GAEB 90, DA81)
Währung: EUR

## Überarbeitung von Altputzfassaden
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifisch festzulegen.

Für die Probennahme, die Untersuchungsmethoden und
deren Beurteilung sind die Vorgaben des WTA
Merkblattes 4-5-99/D "Beurteilung von Mauerwerk -
Mauerwerksdiagnostik" zu berücksichtigen.

### Titel 00002 Vorarbeiten

**00002.0001 Reinigung von Fassadenflächen nach Wahl AN**
Reinigung von Fassadenflächen durch geeignetes
Verfahren nach Wahl des AN.

Untergrund:________________

Das Reinigungsziel ist objektbezogen in Abstimmung mit
dem AG bzw. der örtlichen Bauleitung festzulegen

Ziel der Reinigung ist nicht eine absolut saubere,
porentief reine Baustoffoberfläche, sondern die
Entfernung von
nicht tragfähigen Altbeschichtungen und/oder
Verunreinigungen, welche die feuchtetechnischen
Eigenschaften des Baustoffes und/oder die Haftung
nachfolgend aufzubringender Materialien negativ
beeinflussen.

Ein Substanzverlust durch zu hohen Arbeitsdruck
und/oder zu hoher Abrasion des Reinigungsverfahrens
sind in jedem Fall zu vermeiden. Führt das
ausgewählte Reinigungsverfahren zu einer merklichen
Schädigung der Oberfläche, sind die Arbeiten
unverzüglich einzustellen und die Bauleitung zu
verständigen.

Die Kosten für das Herstellen von Probe- und/oder
Musterflächen incl. Schutzmaßnahmen für angrenzende
und nicht zu behandelnde Flächen sind in die
Einheitspreise einzukalkulieren, ebenso das Vorhalten
dafür notwendiger Materialien, Werkzeuge, Maschinen
und Geräte.

Evtl. anfallendes Wasser und abgetragenes Material
wird Eigentum des AN und ist umweltgerecht nach
den Bestimmungen des Gesetzgebers zu entsorgen.
Die örtlich geltenden Imissionsschutzbestimmungen
sind zu beachten.

Angebotenes Verfahren:_____________________________
Einheit: m2

**00002.0002 Altputz teilweise entfernen**
Schadhaften, gerissenen und/oder hohliegenden
Altputz rückstandsfrei entfernen.
Schadhafte, nicht tragfähige Fugen mind. 2,0 cm
tief ausräumen.
Flächen trocken reinigen.
Anfallenden Bauschutt in Container verladen
und gemäß den
örtlichen Bestimmungen entsorgen.
Einheit: m2

**00002.0003 Wässrige Grundierung, hydrophobierend und verfestigend (Primer Hydro HF)**
*** Bedarfsposition ohne GB
Grundieren des vorbereiteten, saugfähigen Untergrundes

aus ___________________________

mit Remmers Primer Hydro HF,
einer wässrigen Tiefengrundierung mit festigender und
hydrophobierender Wirkung.

Material ggf. durch Verdünnung mit Wasser auf
die Saugfähigkeit des Untergrundes anpassen.

Material durch Streichen oder Rollen gleichmäßig
auftragen.
Vorgang ggf. wiederholen.

Verbrauch:
mind. ca. 0,16 - 0,2 l/m² je nach Untergrund
Remmers Primer Hydro HF <0725>
Einheit: m2

**00002.0004 Haftgrundierung mit Quarzgrund**
*** Bedarfsposition ohne GB
Grundieren des vorbereiteten, mineralischen
Untergrundes
mit geringer Saugfähigkeit mit dem quarzsandgefüllten
Voranstrich auf Dispersionsbasis
Remmers Quarzgrund.

Material durch Streichen, Spritzen oder Rollen
gleichmäßig auftragen.
Bei 20°C und 65%rel.LF nach 12 Std. überarbeitbar.

Verbrauch:
ca. 0,2 - 0,3 l/m² je nach Untergrund
Remmers Quarzgrund <2810>
Einheit: m2

### Titel 00003 Putzausbesserung

**00003.0001 Putzfehstellen mit NHL Top Historic egalisieren**
*** Grundposition ZZ 001.0
Putzfehlstellen egalisieren

Untergrund vornässen und mit Remmers NHL Top Historic
fachgerecht beiputzen

Verbrauch:
Ca. 1,6 kg/m²/mm Remmers NHL Top Historic <0490>
Einheit: m2

**00003.0002 Putzfehlstellen mit SP Levell egalisieren**
*** Wahlposition ZZ 001.1
Putzfehlstellen egalisieren.

Untergrund vornässen und mit Remmers SP Levell
fachgerecht beiputzen.

Verbrauch:
Ca. 9,5 kg/m² bei 10 mm Schichtdicke
Remmers SP Levell <0401>
Einheit: m2

**00003.0003 Putzfehlstellen mit SP Top rapid egalisieren**
*** Wahlposition ZZ 001.2
Putzfehlstellen egalisieren.

Untergrund vornässen und mit Remmers SP Top rapid
fachgerecht beiputzen und der umgebenden Struktur
anpassen.

Verbrauch:
Ca. 8,0 kg/m²/cm Schichtdicke
Remmers SP Top rapid <0404>
Einheit: m2

**00003.0004 Putzrisse >0,2 mm aufweiten und mit VM Fill rapid schließen**
Risse > 0,2 mm ohne Hohllagen im Altputz
auf mind. 5 x 5 mm (BxT) v-förmig aufweiten und mit
Remmers VM Fill rapid schließen.
Oberfläche der umgebenden Struktur anpassen.

Verbrauch:
Ca. 1,3 kg/m²/mm Schichtdicke
Remmers VM Fill rapid <0519>
Einheit: m2

**00003.0005 Armierungsspachtelung auf gerissenenPutzflächen**
Dünnschichtputz aus dem hochvergüteten,
wasser-, und frostbeständigen
Klebe- und Armierungsmörtel
Remmers VM Fill,
auftragen und dauerelastisches, verrottungsfestes
Armierungsgewebe Remmers Tex 4/100,
einarbeiten.

Mit dem angemischten Mörtel eine Kratzspachtelung
auf die durchtrocknete Abdichtung aufbringen.
Anschließend mittels geeignetem Werkzeug den Mörtel
"frisch in frisch" in einer Schichtdicke von 3 - 4 mm
aufziehen. Armierungsgewebe im oberen Drittel
des Putzes falten- und blasenfrei einbetten,
Gewebebahnen mind. 10 cm überlappen lassen.
Im Bereich von Gebäudeöffnungen in Eckbereichen
Diagonalarmeirung einarbeiten.
Nach kurzer Ansteifphase Filzschicht
aus VM Fill frisch in frisch auf Armierungsschicht
auftragen
und glätten.
Oberfläche nach dem Ansteifen zum geeigneten Zeitpunkt
mit dem Schwammbrett abfilzen.

Verbrauch:
ca. 1,2 kg/m²/mm Remmers VM Fill <0515>
ca. 1,1 m²/m² Remmers Tex 4/100 <3880>
Einheit: m2
